# Dachabdichtungs- und Klempnerarbeiten
Angebotsaufforderung (GAEB 90, DA83)
Währung: EUR
Auftraggeber: Zweckverband für Wasserversorgung und Abwasserentsorgung

## Zusätzlicher Text
Bauherr:
ZWA Zweckverband für Wasserversorgung und
Abwasserentsorgung Eberswalde
Marienstraße 7
16225 Eberswalde

Planung:
Der ZWA Eberswalde plant am Wasserwerk Finow den Ersatzneubau eines
Sozialgebäudes. Auf dem Gelände ist eine Maschinenhalle und ein
Betriebsgebäude vorhanden die durch einen Sozialtrakt verbunden sind.
Der Sozialtrakt im Bestand
soll abgebrochen und durch ein neues größeres Gebäude ersetzt werden.
Für die Bauzeit werden ersatzweise Umkleide- und Waschräume für die
Mitarbeiter
benötigt. Dafür wird eine temporäre Containeranlage aufgestellt.

Standort, Verkehrsanbindung, Zufahrt:
Eberswalde Finow
Flur 4; Flurstück 332
Zufahrt über Eberswalder Straße (B167) oder Altenhofen Straße
Adresse: Am Stadtpark 16, 16227 Eberswalde
Abstimmung mit Bauleitung

Baustelleneinrichtung, Lagermöglichkeiten
Eine zentrale Baustelleneinrichtung mit Baucontainer ist nicht
vorgesehen. Der individuelle Bedarf an Stell- und Lagerflächen der
einzelnen AN ist bei der Bauleitung anzumelden/abzustimmen.
Stell-u. Lagermöglichkeiten stehen auf dem Gelände zur Verfügung.

Baustellenbetreibung, Ordnung, Schutz und Sauberkeit:
Die AN sind verpflichtet, eigenständig auf Ordnung und Sauberkeit zu
achten. Bauschutt, Abfälle und Verpackungen sind vom AN unverzüglich
nach dem Anfallzeitpunkt zu beseitigen. Sollten wider Erwarten auf der
Baustelle hinsichtlich Ordnung und Sauberkeit unzumutbare Zustände
eintreten, organisiert die Bauleitung
auf Kosten der am Baubeteiligten AN die erforderlichen Aktivitäten zur
Beseitigung der Missstände.
Die AN sind eigenständig für die Einhaltung der
Unfallverhütungsvorschriften,
Baustellenordnung und sonstigen Bestimmungen des Arbeits- und
Gesundheitsschutzes sind einzuhalten. Alle AN haben ihre eigenen
Bauleistungen vor möglichen Fremdeinwirkungen und Schäden zu schützen,
gleiches gilt für die Arbeiten der übrigen am Bau beteiligten AN.

Auf der Baustelle gilt Alkohol- und Rauchverbot. Bei Zuwiderhandlungen
hat der AN das Personal von der Baustelle zu entfernen und entsprechend
seiner Fürsorgepflicht zu handeln.

Angaben zur Angebotsbearbeitung
Alle auf die beschriebenen Leistungen bezogenen geltenden
technischen Regelwerke, Gesetze, Verordnungen
und DIN-Vorschriften sind in der jeweils aktuellen Fassung anzuwenden.
Baubestimmungen und die allgemein anerkannten Regeln
der Technik sind zu beachten! Es gilt die VOB.
Für die angebotene Leistung übernimmt der Bieter die
Verpflichtung der Vollständigkeit, d.h. Leistungen, die
sich mit der Ausführung der angefragten Position
zwangsläufig ergeben, hat er mit einzukalkulieren, auch
wenn diese im Leistungsverzeichnis nicht ausdrücklich
erwähnt sind. Kalkulationsgrundlage ist stets der mutmaßliche Wille des
Bauherrn. Das Angebot ist als abgeschlossene Leistung zu verstehen.

Die ausgeschriebenen Leistungen verstehen sich als vollständige
Leistungen und sind immer als Komplexleistung anzubieten. Sofern nicht
gesondert ausgeschrieben, sind alle für die vollständige und
fachgerechte Ausführung der Leistungspositionen erforderlichen
Nebenleistungen mit einzukalkulieren.

Sind die Ausschreibungsunterlagen, insbesondere die
Leistungsbeschreibung, unvollständig, unklar, widersprüchlich oder
unrichtig, so hat der Bieter vor Abgabe des Angebots die ausschreibende
Stelle hierauf hinzuweisen. Derartige Hinweise sind mit Abgabe des
Angebots in einem Begleitschreiben darzulegen.

In die Einheitspreise sind kostenmäßig einzurechnen:
- Alle Materialien, auch systembedingte Zubehör-, Klein- und
Befestigungs- materialien und Nebenleistungen, die zur Vollständigkeit
bzw. Funktionstüchtigkeit erforderlich sind.
- Transporte zur und von der Baustelle und zur Verwendungsstelle in den
Geschossen, Be- und Entladeprozesse, Aufwendungen zur Lagerung.
- Verschleiß der nicht gesondert aufgeführten  Maschinen, Geräte und
Anlagen sowie den Verbrauch an Energie, Wasser und sonstigen
Betriebsmitteln.
- Schutzmaßnahmen für die erbrachten Leistungen bis zur Abnahme, die
kontinuierliche Beseitigung von Abfallstoffen, Bauschutt und
Verpackungsmaterial.
- Aufwendungen der eigenen Baustelleneinrichtung, sofern nicht gesondert
ausgeschrieben, die Bauleitung, Einmessarbeiten, Prüfungen,
Fremdüberwachung, behördliche Abnahmen, die Erstellung von
Revisionsunterlagen und Bauherren- bzw. Betreiberdokumentationen.
- Arbeitsgerüste, Hubbühnen, Hebezeuge etc. für die eigenen
Bauleistungen, sofern durch den Auftraggeber infolge der
Baustellenspezifik bzw. der Geometrie des Baukörpers nicht gesonderte
Lösungen bereitgestellt werden.
- entsprechend VOB/B sind Witterungseinflüsse während der
Ausführungszeit, mit denen bei Abgabe des Angebotes normalerweise
gerechnet werden muss zu berücksichtigen (z.B Starkregen, längerer
Dauerregen sowie Frostperioden)
- Die Führung des Bautagebuches mit arbeitstäglicher Eintragung ist
Pflicht für alle auf der Baustelle tätigen Gewerke

Die in der Ausschreibung angegebenen Fabrikate verstehen sich
ausschließlich als Planungsbeispiele zur Qualitäts- und
Ausführungsorientierung für die anzubietenden Produkte.
Es wird auf die Ausführung eines eingeführten und gleichwertigen
Produktsystems Wert gelegt, sodass die
notwendigen Zulassungen uneingeschränkt nachgewiesen werden können. Alle
am Markt zugelassenen Systeme /Fabrikate mit gleichwertigen
Materialeigenschaften können innerhalb des Hauptangebotes angeboten
werden.
Die Gleichwertigkeit ist durch das Beifügen
der Produktdatenblätter zur Angebotsabgabe nachzuweisen.

Sollten widererwarten  Subunternehmer Einbezogen werden müssen, dann ist
vor Arbeitsaufnahme
die Zustimmung der Bauleitung und des Auftraggebers
Einzuholen. Diese Regelung trifft auch für den Einsatz von
Leiharbeitskräften zu.

Vor Beginn der Arbeiten ist in Abstimmung mit dem Bauherrn/Planungsbüro
der Bauablauf zu präzisieren.
Das Arbeiten in Bauabschnitten mit Bauunterberechnungen ist
einzukalkulieren, d.h. Aufwendungen für Terminabstimmungen, wiederholte
An- und Abfahrt.

Nur bei völlig einwandfreier fachgerechter Ausführung kann eine Abnahme
der Leistungen erfolgen. Auf eine sorgfältige Ausführung wird besonders
Wert gelegt.

Die Abnahme der vertraglich vereinbarten
Leistungen erfolgt erst nach Vorlage einer
vollständigen Bauherrendokumentation, d.h.
- Fachunternehmererklärung
- Auflistung aller wesentlichen
eingesetzten Bauprodukte und
Bausysteme mit Angaben der Hersteller
und bauaufsichtlichen
Zulassungs-Nummern und
Produktinformationen
(Produktdatenblätter).
- Zusammenstellung aller Betriebs-,
Geräte- und Funktionsbeschreibungen.
- Revisionsdokumentationen und
Zusammenstellung aller Nachweise,
Zertifikate, Einmessrisse etc. und deren
Prüfung auf Richtigkeit und
Vollständigkeit durch die Bauleitung.

Die rechtsverbindliche Abnahme wird
als förmliche Abnahme auf der Baustelle durchgeführt.
Zwischenabnahmen, besonders die Abnahme
durch nachfolgende Arbeiten, verdeckter Leistungen, sind rechtzeitig mit
der Bauleitung zu vereinbaren.

Unterlagen:
Der Umfang der Baumaßnahmen und die Einordnung auf dem Baufeld ist den
beigefügten Unterlagen zu entnehmen.
Grundlage für die Erarbeitung der Ausschreibungsunterlagen und die
Angebotsabgabe bilden Grundrisspläne,
Schnitte und Detailzeichnungen der Genehmigungs- bzw.
Ausführungsplanung.

Baurapport/Dokumentation:
Die Teilnahme an den wöchentlich stattfindenden Bauberatungen ist durch
den verantwortlichen Bauleiter/ fachkundige Vertretung der ausführenden
Firma sicherzustellen. Dies ist Vertragsbestandteil und muss durch den
jeweiligen Auftragnehmer abgesichert werden Für den Fall, dass dies
ausnahmsweise nicht möglich ist, ist die Bauleitung im Vorfeld zu
informieren und eine adäquate Vertretung zu benennen.

Bautagesberichte / Bautagebücher sind wöchentlich zu führen und
einzureichen.

Zusätzliche technische Vorbemerkungen - Allgemein Dach

Die folgende Leistungsbeschreibung basiert auf einem Bauder-Dachsystem
mit aufeinander abgestimmten Systemkomponenten.

Grundlagen des Leistungsverzeichnisses sind:
 - Herstellervorschriften
 - Landesbauordnung des jeweiligen Bundeslandes
 - alle relevanten DIN- und EN-Normen bzw. Verbandsrichtlinien  -
alle relevanten Sonderbauvorschriften
 - VOB, Teil B und C
 - Gebäude Energie Gesetz
 - Brandschutzprüfung nach DIN CEN/TS 1187,

Klassifizierung nach DIN EN 13501 - 5 (BROOF (t1)) - ETAG 005 für
Flüssigkunststoffe
Unterschreitungen der Leistungs- und Funktionsanforderungen der
genannten Produkte sind nicht zulässig. Maßgeblich für die
Gleichwertigkeit sind die technischen Spezifikationen und
Herstellervorgaben. Die Nachweise sind mit dem Angebot einzureichen.
Etwaige Verbrauchsangaben dienen nur zur Orientierung. Der tatsächliche
Verbrauch kann hiervon abweichen.
Zusätzlich sind folgende Hersteller-Nachweise zu erfüllen:
 - Güteüberwachung für Abdichtungs- und Dämmmaterialien
 - Qualitätsmanagement des Herstellers nach DIN EN ISO 9001 -
Umweltmanagement des Herstellers nach EN ISO 14001
- Energiemanagement des Herstellers nach DIN EN ISO 50001 - Ökobilanz
(EPD) für Abdichtungs- und Dämmmaterialien
Zusätzliche technische Vorbemerkungen
 - Absturzsicherung Gemäß §32 MBO
- Dächer (8) bzw. LBO, ArbSchG und DGUV-Information 201-056 sind
Schutzeinrichtungen an Absturzkanten vorzusehen.
In der DGUV-I sind 4 Ausstattungsklassen beschrieben:
 - Ausstattungsklasse1: Anschlageinrichtungen mit Einzelanschlagpunkten
- Ausstattungsklasse 2: Anschlageinrichtungen mit horizontaler Führung
(z.B. Seilsicherungssysteme, Schiene)
 - Ausstattungsklasse 3: Seitenschutz gem. DIN EN 13374 (Geländersystem)
 - Ausstattungsklasse 4: öffentliche Verkehrswege gem. entsprechenden
Bauvorschriften.
Bei der Auswahl der Schutzmaßnahmen muss dem kollektiven Schutz Vorrang
vor individuellen Schutzmaßnahmen, z. B. persönlicher Schutzausrüstung
gegen Absturz, eingeräumt werden.

Die ausgeschriebene Dachabdichtung basiert auf dem System des
Herstellers Bauder. Es kann grundsätzlich auch ein gleichwertiges
Dachsystem eines anderen Herstellers angeboten werden. Die
Gleichwertigkeit ist nachzuweisen.
Der Systemaufbau muss Anforderungen an eine " harte Bedachung" mit
Widerstandfähigkeit gegen Flugfeuer und strahlende Wärme erfüllen und
geprüft. Die Nachweise sind vorzulegen.

.......................................................
.................
Herstellers (vom Bieter einzutragen)

## Dachabdichtungs- und Klempnerarbeiten
Datum: 30.06.26

### Bereich 1 Baustelleneinrichtung/ Sonstiges

#### Abschnitt 1.1 Baustelleneinrichtung

**1.1.10 Baustelleneinrichtung**
Liefern, vorhalten und wieder entfernen aller zur
Ausführung der Arbeiten benötigten Geräte und
Werkzeuge. Einrichten der Baustelle und
Wiederherstellen des Geländes einschl. Entfernen von
Verunreinigung, mit folgenden in den Pauschalpreis
einzurechnenden Leistungen, soweit für die eigene
Leistungserbringung erforderlich:
 - Lager- und Arbeitsplatz, Transportwege außerhalb der
Baustraße - Baustellenbeleuchtung an den jeweiligen
Arbeitsplätzen, Verkehrswegen und Treppenhäusern
 - Kommunikationseinrichtung
- Tagesunterkunft
- Lagerraum, Werkstatt, Magazin, Unterstelleinrichtung
- Maschine, Geräte
- Schutzmaßnahmen für vorhandene Bauteile soweit nicht
gesondert beschrieben
- sonst. Hilfsmittel Maßgeblich sind ebenso die
Forderungen des Amtes für öffentliche Ordnung, der
Bauberufsgenossenschaften und sonst mitwirkender
Behörden, Amtsstellen und Körperschaften.
- alle sonstigen Kosten, die der Auftragnehmer zur
ordnungsgemäßen Durchführung der Bauaufgabe zu
erbringen hat
-Teilnahme an den wöchentlichen Bauberatungen durch
Bauleiter sicherzustellen
- Baustellenreinigung wöchentlich Leistungen, die der
Auftraggeber über die oben definierten Bereiche hinaus
fordert, sind in den nachfolgenden Positionen
beschrieben und werden gesondert vergütet.
Menge: 1,000 psch

#### Abschnitt 1.2 Sonstiges

*Hinweis*
Stundenlohnarbeiten bedürfen der vorherigen
schriftlichen Genehmigung und Anweisung durch den
Auftraggeber Die Tagelohnzettel sind täglich zur
Unterzeichnung der Bauleitung vorzulegen. Für
Stundenlohnarbeiten gelten:
 -Die VOB, Teil B, DIN 1961, § 15.
 -Nr. 4, 7 und 28 der EVM(B) ZVB/E (Zusätzliche
Vertragsbedingungen).

**1.2.10 Stundenlohnarbeiten Facharbeiter**
Für eventuell erforderliche Arbeiten, die nicht im
Leistungsverzeichnis erfasst sind und gegen Nachweis
zur Ausführung kommen, werden berechnet für:
Facharbeiter
nur Freigabe durch den AG
Menge: 10,000 h

### Bereich 2 Dacharbeiten

#### Abschnitt 2.1 Dachfläche

**2.1.10 Dachfläche reinigen**
Lose Verunreinigungen entfernen. Anfallendes Material
vom Dach schaffen und in die Container zur Entsorgung
einlagern.
Menge: 171,000 m²

**2.1.20 Untergrundvorbehandlung Wassersaugen**
Untergrundvorbehandlung Wassersaugen des vorhandenen
Restwassers auf der Dachfläche mittels Wassersauger
maschi- nell absaugen und entsprechend in Dachabläufe
o. Ä. ableiten. Abrechnung erfolgt auf Nachweis.
Menge: 171,000 m²

**2.1.30 Voranstrich**
auf mineralischem Untergrund
Kaltverarbeitbarer Bitumenvoranstrich,
Lösungsmittelfrei, schnelltrocknend, auf den
gereinigten Untergrund einschl. aller An- und
Abschlüsse streichen oder spritzen und
durchtrocknen lassen.
Verbrauch: ca. 0,3 kg/m²

Bauder BIT EM-VP oder gleichwertig
Menge: 171,000 m²

**2.1.40 Dampfsperre**
vollflächig verschweißt als Behelfsabdichtung
Elastomerbitumen-Schweißbahn als Dampfsperrbahn
nach DIN EN 13 970.
Leistungs- und Funktionsanforderungen:
- Dicke ca. 4 mm
- oberseitig: naturschiefer mit Mittelstreifen
- unterseitig: folienkaschiert
- offene Liegezeit bzw. UV-stabil: 6 Monate
- Trägereinlage: Kombinationsträger
PET/Alu/PET + Glasvlies
- Durchtrittsicher
- Maximale Zugkraft nach DIN EN 12311-1:
l: > 400 N/50 mm, q: > 300 N/50 mm,
- Dehnung nach DIN EN 12311-1: l + q: > 2 %
- Diffusionswiderstand (Sd-Wert) nach
DIN EN 1931: > 1500 m
- Kaltbiegeverhalten nach DIN EN 1109: < -20 °C
- Wärmestandfestigkeit nach DIN EN 1110: > + 70 °C
- kurzfristige Behelfsabdichtung
Liefern und gem. Herstellervorgaben auf den Untergrund
fachgerecht vollflächig verschweißen. Längsnaht- und
Kopfstoßüberdeckung mind. 8 cm breit fachgerecht
verschweißen. Stöße versetzt anordnen. Im Bereich
von An- und Abschlüssen sowie Dachdurchdringungen
ist die Bahn luftdicht anzuschließen.

Bauder Super AL-E PLUS 40 oder gleichwertig
Menge: 171,000 m²

**2.1.50 Dampfsperre im Anschlussbereich**
Dampfsperre der Vorposition liefern und in An- bzw.
Abschlussbereichen fachgerecht verlegen. Untergrund
aus: Beton Anschlusshöhe cm: 60
Menge: 54,000 m

**2.1.60 Wärmedämmung**
mit Schaumkleber verklebt
Polyurethan-Hartschaumplatten, nach DIN EN 13165,
für genutzte und nicht genutzte Dachflächen.
Leistungs- und Funktionsanforderungen:
- Anwendungstyp nach 4108-10: DAA dh,
hohe Druckbelastbarkeit
- Deckschichten: Aluminium
- umlaufenden Stufenfalz
- Wärmeleitfähigkeit nach
DIN 4108-4: 0,023 W/(mK)
- Brandverhalten nach DIN EN 13501-1: Klasse E
nicht brennend abtropfend, nicht glimmend
- klassifiziert nach DIN 18234-2
- Zugfestigkeit senkrecht zur Plattenebene
nach DIN EN 1607: > 40 kPa
- Umweltproduktdeklaration EPD nach ISO 14025
- Wasseraufnahme nach DIN EN 12087: < 3 Vol. %
- nicht kapillaraktiv
- formaldehydfrei
- biologisch und bauökologisch unbedenklich
- geruchsneutral
- resistent gegen Schimmel und Verrottung
- PIR-stabilisiert mit PIR Index > 250
(extrem hohe Dimensionsstabilität)
- widerstandsfähig gegen statische und
dynamische Lasten
- nicht schmelzend und dauerhaft formbeständig bei
hoher Wärmeeinwirkung
- Plattengröße: 600 x 1200 mm
liefern und auf den Untergrund mit Bauder Schaumkleber
streifenweise windsogsicher nach DIN EN 1991-1-4
verkleben.
Platten versetzt anordnen und dicht stoßen.
Plattendicke: 100mm

 BauderPIR FA TE F oder gleichwertig
Menge: 171,000 m²

**2.1.70 Gefälledämmung**
mit Schaumkleber verklebt
Polyurethan-Hartschaumplatten mit Gefälle,
nach DIN EN 13165, für genutzte und nicht genutzte
Dachflächen.
Leistungs- und Funktionsanforderungen:
- Anwendungstyp nach 4108-10: DAA dh,
hohe Druckbelastbarkeit
- Deckschichten: unkaschiert
- Wärmeleitfähigkeit nach
DIN 4108-4: WLS 025-027
Dicke < 80 mm - 0,027 W/(mK)
Dicke >= 80 mm - 0,026 W/(mK)
Dicke >= 120 mm - 0,025 W/(mK)
- Brandverhalten nach DIN EN 13501-1: Klasse E
nicht brennend abtropfend, nicht glimmend
- klassifiziert nach DIN 18234-2
- Zugfestigkeit senkrecht zur Plattenebene
nach DIN EN 1607: > 100 kPa
- Umweltproduktdeklaration EPD nach ISO 14025
- Wasseraufnahme nach DIN EN 12087: < 3 Vol. %
- kurzfristig Temperaturbeständig bis + 250°C
- nicht kapillaraktiv
- formaldehydfrei
- biologisch und bauökologisch unbedenklich
- geruchsneutral
- resistent gegen Schimmel und Verrottung
- PIR-stabilisiert mit PIR Index > 250
(extrem hohe Dimensionsstabilität)
- widerstandsfähig gegen statische und
dynamische Lasten
- nicht schmelzend und dauerhaft formbeständig bei
hoher Wärmeeinwirkung
- Plattenformat: 800 x 1200 mm
liefern und auf dem Untergrund nach geprüftem
Gefälleplan mit Bauder Schaumkleber streifenweise
windsogsicher nach DIN EN 1991-1-4 verkleben.
Platten versetzt anordnen und dicht stoßen.
Gefälle: 2 %
Dicke: 20-132mm
Hinweis:
Der U-Wert von 0,145W/m² *k muss nach DIN EN 6946
nachgewiesen werden

BauderPIR T oder gleichwertig
Menge: 171,000 m²

**2.1.80 Linienentwässerungssystem**
auf Flächendämmung verklebt verlegt
Polyurethan-Hartschaumplatte mit Gefälle in zwei
Richtungen, nach DIN EN 13165, für die Verlegung
in Kehlbereichen ohne Gefälle, zur gezielten
Wasserableitung zu den Dachabläufen, für genutzte und
nicht genutzte Dachflächen. Leistungs- und
Funktionsanforderungen: - Anwendungstyp nach DIN
4108-10: DAA dh, hohe Druckbelastbarkeit -
Deckschichten: unkaschiert - Wärmeleitfähigkeit nach
DIN 4108-4: WLS 030 - 0,030 W/(mK)
- Brandverhalten nach DIN EN 13501-1: Klasse E nicht
brennend abtropfend, nicht glimmend - formaldehydfrei -
Oberflächengeometrie des Linienentwässerungsystems:
dreieckig, bestehend aus einzelnen Gefälleplatten
jeweils mit einem Gefälle in zwei Richtungen von: 1,0%
bzw. 4,0% liefern und auf dem Untergrund nach
Verlegeplan des Herstellers, mit Bauder Schaumkleber
streifenweise windsogsicher nach DIN EN 1991-1-4
verkleben.

Anzubietender Typ und Länge: BauderPIR LES Set: Länge:
11m | 4m | 12m | 2m

Hinweise zur Anordnung bei Kehllinie in der Fläche: -
je 4 St. LES in der Kehllinie zwischen 2 Gullys - je 2
St. LES in der Kehllinie zwischen Gully und Dachrand
Hinweise zur Anordnung bei Kehllinie entlang der
Aufkantung: - je 2 St. LES in der Kehllinie zwischen 2
Gullys - je 1 St. LES in der Kehllinie zwischen Gully
und Dachrand
BauderPIR T LES Set oder gleichwertig
Menge: 4,000 Stck

**2.1.90 Dachrand Attika, gedämmt, waagerecht**
Betonaufkantung Detail (B_K_DAT_03)
Detail wie nachfolgend beschrieben ausführen,
einschließlich Lieferung aller erforderlichen
Materialien:
- Bitumenvoranstrich im Detailbereich fachgerecht
aufbringen.
- Dampfsperre hoch-, bis Außenkante Attika führen und
vollflächig aufschweißen / aufkleben.
- Dämmplatte BauderPIR M / MF als Zuschnitt auf die
horizontale Attikafläche verlegen.
Plattendicke: 80mm
- Holzwerkstoffplatte zur Anwendung im Außenbereich
nach DIN EN 13986, als Zuschnitt einseitig gefast,
auf der Attika mit beidseitigem Überstand verlegen
und windsogsicher nach DIN EN 1991-1-4 mechanisch
durch die Dämmung befestigen.
Plattendicke: 25mm
- Trennlage BauderFLEX TA 600 als Zuschnitt auf der
Holzwerkstoffplatte verlegen und windsogsicher
befestigen.
- Dämmplatte BauderPIR M / MF als Zuschnitt an der
Attikainnenseite fachgerecht fixieren.
Plattendicke: 80mm
- BauderPIR Keil im Eckbereich vor der Aufkantung
verlegen.
- Abdichtungsbahnen der Vorpositionen als Zuschnitt im
Lagenrückversatz mit jeweils 10 cm Überdeckung
fachgerecht verlegen. Die Zuschnitte hoch- und weiter
bis Außenkante Attika führen und aufschweißen /
aufkleben. Die Oberlage ist bis Unterkante
Holzwerkstoffplatte herunterzuführen und mit
geeignetem Befestiger zu fixieren. Die erste Lage
zwischen den Lagen der Flächenabdichtung einbinden.

Attikahöhe: bis 50cm
Attikabreite: bis 30cm
Menge: 54,000 m

**2.1.100 Wandanschluss, Überhangprofil**
Wandanschluss, mit Überhangprofil Massivwand
(B_K_WAN_06)

Detail wie nachfolgend beschrieben ausführen, einschließlich Lieferung aller erforderlichen Materialien:
- Bitumenvoranstrich im Detailbereich fachgerecht
aufbringen.
 - Dampfsperre bis Oberkante Wärmedämmung hochführen
und vollflächig aufschweißen / aufkleben.
- BauderPIR Keil im Eckbereich vor der Aufkantung
verlegen.
- Abdichtungsbahnen der Vorpositionen als Zuschnitt im
Lagenrückversatz mit jeweils 10 cm Überdeckung
fachgerecht verlegen. Die Zuschnitte bis Oberkante
Anschluss hochführen und aufschweißen / aufkleben. Die
erste Lage zwischen den Lagen der Flächenabdichtung
einbinden.
- Klemmprofil mit geeigneten Befestigungsmitteln
montieren und die obere Fuge mit dauerelastischem
Dichtstoff versiegeln.
- Herstellung des erforderlichen Wandschlitzes oberhalb
des Klemmprofils.
 - Überhangprofil aus Zink, Metalldicke 0,7mm,
Kantungen 3, Zuschnitt: 250mm m Wandschlitz montieren
und obere Fuge mit dauerelastischem Dichtstoff
versiegeln.
Anschlusshöhe: 30cm
Menge: 25,000 m

**2.1.110 Erste Lage der Abdichtung**
vollflächig verklebt als Behelfsabdichtung
Elastomerbitumen-Kaltselbstklebebahn als untere Lage
nach DIN EN 13707, mit variabler
Nahtfügetechnik.
Leistungs- und Funktionsanforderungen:
- Anwendungskurzzeichen nach
DIN SPEC 20000-201: DU/E1 PYE-G200 KSP 3,5
- Dicke: ca. 3,5 mm
- oberseitig: hydrophobes Vlies
- unterseitig: Kaltselbstklebebitumen mit zweiteiliger
Abziehfolie
- kurzfristige Behelfsabdichtung
- Trägereinlage: Glasgewebe
- Maximale Zugkraft nach DIN 12311-1:
l + q: > 1000 N/50 mm
- Dehnung nach DIN 12311-1: l + q: > 2 %
- Kaltbiegeverhalten nach DIN EN 1109: oben < -25 °C
unten < -30 °C
- Wärmestandfestigkeit nach DIN EN 1110: > +100 °C
- Verhalten bei Brand von außen, im System geprüft
nach DIN CEN/TS 1187 und eingestuft in BROOF(t1)
Liefern und gem. Herstellervorgaben auf den Untergrund
fachgerecht verlegen. Längsnaht- und Kopfstoßüberdeckung mind. 8 cm breit, unter Verwendung einer
Andrückrolle fachgerecht thermisch verschweißen.
Ein 45°-Eckschnitt ist an der unteren Lage im Bereich
des T-Stoßes auszuführen. Stöße versetzt anordnen.

 BauderTEC KSA VL 35 oder gleichwertig
Menge: 171,000 m²

**2.1.120 Oberlage der Abdichtung**
vollflächig verschweißt
Top-Polymerbitumen-Schweißbahn als obere Lage
nach DIN EN 13707 und DIN EN 13969, mit einer
mechanisch hochbelastbaren und dimensionsstabilen
Kombinationsträgereinlage in Verbindung mit
hochwertigsten
Bitumenrezepturen, oberseitig APP-Bitumen für extrem
gute Wärmestandfestigkeit und unterseitig SBS-Bitumen
für beste Verschweißbarkeit.
Leistungs- und Funktionsanforderungen:
- Anwendungskurzzeichen nach
DIN SPEC 20000-201: DO/E1 PYE/PYP-KTP 300 S5
DIN SPEC 20000-202: BA PYE/PYP-KTP 300 S5
- Dicke ca. 5,2 mm
- oberseitig: beschiefert weißgrau
- unterseitig: folienkaschiert
- Trägereinlage: Polyesterverbund (KTP) 300 g/m²
- Maximale Zugkraft nach DIN 12311-1:
l + q: > 1450 N/50 mm
- Dehnung nach DIN 12311-1: l + q: > 23 %
- Maßhaltigkeit nach DIN EN 1107: < 0,1 %
- Kaltbiegeverhalten nach DIN EN 1109:
oben < -25 °C, unten < -40 °C
- Wärmestandfestigkeit nach DIN EN 1110:
oben > +150 °C, unten > +120 °C
- Widerstand gegen stoßartige Belastung nach
DIN EN 12691: >= 2000 mm Verfahren B
- Fremdüberwachung der Qualität bei der Herstellung
durch TÜV SÜD
- Verhalten bei Brand von außen, im System geprüft
nach DIN CEN/TS 1187 und eingestuft in BROOF(t1)
- Photokatalytischer Abbau von Stickoxiden
nach ISO 22197-1 min. 4 mg / (m² * h) bei freier
Bewitterung und min. 2% Dachneigung
liefern und gem. Herstellervorgaben auf den Untergrund
fachgerecht vollflächig verschweißen. Längsnaht- und
Kopfstoßüberdeckung min. 8 cm breit fachgerecht
verschweißen. Stöße versetzt anordnen.

BauderKARAT Air+ oder gleichwertig
Menge: 171,000 m²

#### Abschnitt 2.2 Dachflächenfenster

**2.2.10 Lieferung Flachdachfenster**
Flachdach-Fenster Basiselement
2-fach festverglast. Bestehend aus
15 cm Aufsetzkranz aus Kunststoff
(Polyurethan) mit Holzkern
sowie Isolierverglasung und VSG innen.

Wärmedurchgangswert abhängig vom
gewünschten Oberelement:
Abdeckung KONVEX-GLAS (ISU 1093):
CFU 2-fach Verglasung Urc = 0,65*
einschl. Aufsetzkranz bezogen auf
Abwicklungsfläche 4,4m²
Schalldämmung Rw = 39dB (Klasse 3)
Hitzeschutz: g = 0,52

Abdeckung FLACH-GLAS (ISU 2093):
CFU 2-fach Verglasung Urc = 0,75*
einschl. Aufsetzkranz bezogen auf
Abwicklungsfläche 4,1m²
Schalldämmung Rw = 39dB (Klasse 3)
Hitzeschutz: g = 0,52
*Urc,ref 300 W/(m²K) nach DIN EN 1873

Durchsturzsicher gemäß DIN 18008-6.
RC2 nach DIN EN 1627.
Nut zur Aufnahme der Dampfsperrschürze
BBX und der Innenverkleidung.

Für Dachausschnitt
(B X H ) 91 cm x 91 cm
Lieferung auf Dachfläche.

System/ Produkt: ELUX Flachdach-Fen. CFU 090090 0020Q,
fest Kunstst. 2fach-Vergl. 90x90  oder Gleichwertig

angebotenes
Produkt:...............................................
.......
Menge: 3,000 Stck

**2.2.20 Lieferung Oberelement**
Oberelement KONVEX-GLAS für Flachdach-
Fenster Basiselemente CFU,CVU.
Zugelassener Dachneigungsbereich: 0°-15°

Mit 5 mm gehärtetem Einscheiben-
Sicherheitsglas und Hochleistungsversiegelung. Gebogene Verglasung und
randlose Oberfläche für ungehindertes
Ablaufen von Regenwasser und Schmutz.
Lieferung auf Dachfläche.

System/ Produkt: VELUX KONVEX-GLAS ISU 090090 1093,
Oberelement für CFU/CVU oder Gleichwertig

angebotenes
Produkt:...............................................
.......
Menge: 3,000 Stck

**2.2.30 Lieferung Adapterkranz mit Flansch**
VELUX Adapterkranz zur Aufsetzkranzerhöhung für Flachdach-Fenster CFU, CVU.
Mit umlaufender Schlauchdichtung
zur Herstellung des dichten Anschlusses
an den Flachdach-Fenster Aufsetzkranz.

Adapterkranz Basiserhöhung,
Höhe 16 cm mit Flansch,
Lieferung auf Dachfläche.

System/ Produkt: VELUX Adapterkranz 15 cm ZCU 090090
0015, Basiserhöhung mit Flansch f.CFU/CVU oder
Gleichwertig

angebotenes
Produkt:...............................................
.......
Menge: 3,000 Stck

**2.2.40 Lieferung Aufsetzkranzerhöhung**
VELUX Adapterkranz zur Aufsetzkranzerhöhung für Flachdach-Fenster CFU, CVU.
Mit umlaufender Schlauchdichtung
zur Herstellung des dichten Anschlusses
an den Flachdach-Fenster Aufsetzkranz.

Adapterkranz zur Zusatzerhöhung von ZCU
0015. Höhe 16 cm ohne Flansch, PVC,
Lieferung auf Dachfläche.

System/ Produkt: VELUX Adapterkranz 15 cm ZCU 090090
1015, Zusatzerhöhung für CFU/CVU oder Gleichwertig

angebotenes
Produkt:...............................................
.......
Menge: 3,000 Stck

**2.2.50 Lieferung Dampfsperrschürze**
Dampfsperrschürze für den fachgerechten
Anschluss der VELUX Dachfenster
bzw. Flachdach-Fenster an die
Luftdichtheitsschicht des Daches.
Geeignet für beliebige
Dachkonstruktionen.
Lieferung auf Dachfläche.

Verhindert Tauwasserschäden im Dämmbereich der Dachkonstruktion.
Einschließlich allem Montagezubehör
(Montageklemmen, Klebeband, Schrauben)
Material: Polyethylen
Materialstärke: 0,15mm
Sd Wert: 80m

VELUX Dampfsperrschürze BBX 090090 0000, für
Flachdach-Fenster
Menge: 3,000 Stck

**2.2.60 Lieferung Innenfutter**
Hochwertiges Flachdach-Innenfutter
für vertikale Schachttiefen bis 67,5 cm
inkl. breiten Abdeckleisten (87 mm) und
BBX Dampfsperrschürze
Für Flachdach-Fenster CFP,CVP,CXP,
CSP,CFU,CVU.
Oberflächen aus weißem, seidenmatten
Kunststoff, NCS S 0500-N,
Abdeckleisten weiß foliert.
Lieferung auf Dachfläche.

VELUX Innenfutter LSF 090090 2000, inkl.
Abdeckleisten/BBX weiß,675 mm
Menge: 3,000 Stck

**2.2.70 Lieferung Kappleiste**
Kappleistenset (schwarz) für VELUX
Flachdach-Fenster (CFU, CVU) zur
sicheren Linienbefestigung von Dachabdichtungsbahnen am Aufsetzkranz.
Set bestehend aus 45 mm breiten, vorgebohrten Aluminium-Kappleisten und
Befestigungsschrauben.
Lieferung auf Dachfläche.

VELUX Kappleisten-Set ZZZ 210U 090090, für CFU/CVU,
Alu, schwarz
Menge: 3,000 Stck

**2.2.80 Montage Systemteile Flachdachfenster**
Montieren und eindichten der zuvor beschriebenen
Systemteile Pos. 2.2 Dachflächenfenster.
- Die Dampfsperre auf die Holzbohle
hochführen und im Deckenausschnitt
bis über die Unterkante der Bohle
führen.
- Adapterkranz mit Flansch und Kranzerhöhung
fachgerecht,windsogsicher nach DIN EN 1991
mech.befestigen. Den Höhenunterschied
zwischen Oberkante Wärmedämmung und
Holzbohle mit einem BauderPIR Keil
ausgleichen, Keil festkleben
- im Übergangsbereich Keil/Klebeflansch
einen Trennstreifen einlegen.
- Die Abdichtung im Anschlussbereich besteht aus den in den Vorpositionen
genannten Abdichtungsbahnen. Diese
beginnen, etwa 10 cm abgestuft verlegt
mind. 20 cm vor Vorderkante Keil in
der Dachfläche. Die erste Lage bis
Ende des Klebeflansches und die Oberlage bis Oberkante Aufsatzkranz führen
und vollflächig aufschweißen bzw. aufkleben, mittels Kappleiste befestiegen
- Fuge zwischen Profil und Bauteil mit
elastischem Dichtstoff und vorkomprimiertem Dichtungsband fachgerecht
schließen.
- Flachdachfenster und Oberelement fachgerecht
montieren
- Innenfutter inkl. Dampfsperrschürze fachgerecht
montieren

Lichtkuppelgröße: 90/90cm
Höhe des Aufsatzkranzes: ca. 30cm
Menge: 3,000 Stck

#### Abschnitt 2.3 Klempnerarbeiten

**2.3.10 Mauerabdeckung**
Mauerabdeckung aus Aluminium, Metalldicke 0,7mm,
Abkantungen 4, Zuschnitt bis 750mm, einschließlich der
erforderlichen Haftstreifen aus verzinktem Stahl zur
Stabilisierung der senkrechten Schenkel, liefern und
fluchtgerecht nach DIN EN 1991 windsogsicher mechanisch
befestigen. Die senkrechten Abkantungen sind in die
Haftstreifen einzuhängen. Die Einzellängen sind
miteinander zu verlöten. Die Abdeckung soll ein Gefälle
von mind. 3° nach innen aufweisen.
Menge: 54,000 m

**2.3.20 Zulage Anschluss aufgehende Wand**
Zulage Mauerabdeckung aus Aluminium, Metalldicke 0,7mm,
zusätzliche Abkantung an aufgehende Wand, Zuschnitt bis
300mm,
Menge: 12,000 m

**2.3.30 Eckausbildung**
Ausbildung von Außen- bzw. Innenecken, zur
Mauerabdeckung der Vorposition, einschließlich aller
Gehrungsschnitte und Verbindung durch Löten, Schweißen
oder Kleben.
Menge: 4,000 Stck

**2.3.40 Dachentwässerung Gully**
Attikagully System SITA
aus PU, wärmegedämmt, abgewinkelt,
DN 100 für Freispiegelentwässerung
mit eingeschäumter Wunsch-Anschluss-
Manschette passend zur Dachabdichtung,
inkl. Kiesfang liefern und fachgerecht
einbauen.

Ausführung: abgewinkelt
Manschette aus: Bitumen
Gew. Nennweite: DN 100
Fabrikat: Sita Indra
Menge: 2,000 Stck

**2.3.50 Entwässerung**
Entwässerung horizontalem Ablauf durch Attika, inkl.
Befestigungsmaterial, liefern und fachgerecht
montieren. Manschette aus der Abdichtungsbahn, liefern,
mit der
Flächenabdichtung und dem Trichterrand homogen
verschweißen. DN 100
Menge: 2,000 Stck

**2.3.60 Dachentwässerung, gedämmt**
Sita Notüberlauf, rund
Detail wie nachfolgend beschrieben ausführen,
einschließlich Lieferung aller erforderlichen
Materialien:
Notüberlauf, rund, passend zur Dachabdichtung, für
Freispiegelentwässerung, gemäß Herstellervorgaben
einbauen. - Dampfsperre luftdicht anschließen.
- Wärmedämmung passgenau anarbeiten.
-Manschette aus der Abdichtungsbahn der Vorposition,
Zuschnitt 50 x 50 cm liefern, mit der Flächenabdichtung
und
dem Trichterrand homogen verschweißen.
- Abdichtungsbahn der Vorposition fachgerecht mit dem
Flansch homogen verschweißen.

Einbauhöhe: 35mm
Hersteller: SITA
DN: 100
Manschette: Bitumen
Menge: 2,000 Stck

**2.3.70 Durchführung**
Durchführung in der Attika herstellen. Für Dachspeier
und Notüberlauf
Ausführungsart: Kernbohrung Porenbetonstein ca. 300mm
Menge: 4,000 Stck

**2.3.80 Wasserfangkasten**
Wasserfangkasten für Fallrohre, in Fallrohr eingepasst,
inkl. aller notwendigen Anpass- und Befestigungsmittel.
Material: Aluminium
Passend zum Endwässerungssystem
Menge: 2,000 Stck

**2.3.90 Regenfallrohre rund**
Regenfallrohre rund nach DIN EN 612 hergestellt aus
Aluminium,
Nenngröße: DN 100
Metalldicke 0,7mm,
Standardlänge 2m,
einschließlich Rohrschellen mit Schraubstift, 200mm,
alle 2,00/3,00 m, liefern und fachgerecht montieren.
Befestigung: Porenbetonstein
Menge: 14,000 m

**2.3.100 Standrohre**
Standrohr mit Standrohrklappe 1m für Standrohr mit/ohne
Muffe, passend zum Regenfallrohr, Nenngröße DN 100,
liefern und fachgerecht montieren.
Menge: 2,000 Stck

**2.3.110 provisorische Dachentwässerung**
Fallrohrprovisorium (provisorische
Dachrinnenentwässerung) Zum provisorischen Ableiten des
Regenwassers während der Bautätigkeiten an der Fassade.
Druckfestes flexibles Rohr, geeignet für
Fallrohrgrößen: Ø 60-120 mm Traufhöhe bis 3-6 m
inklusive Befestigungsmaterial liefern, anbauen und
wieder abbauen, entsorgen
Menge: 2,000 Stck

#### Abschnitt 2.4 Absturzsicherung

**2.4.10 Geländersystem**
Flachdachgeländer BARRIER F 90
Durchdringungsfreier Seitenschutz für Flachdächer, als
Komplett-Geländersystem aus Aluminium zur
Kollektivsicherung für Insp.- u. Wartungszwecke
nach DIN EN 13374 Klasse A.
Ausstattungsklasse 3 (BG-Bau, DGUV 201-056).
Leistungs- und Funktionsanforderungen:
- Neigung: senkrecht
- Sicherung durch zwei Betongewichte je 12,5 kg
Material: Beton mit Armierung aus Synthetikfasern
- Einbau der Betongewichte übereinander gestapelt
- Rohre (Hand-/Knielauf) in Rohrhalter eingelegt
- Material Geländer: Aluminium
- Material Schutzkappen: PP
- Pfostenabstand: max. 2.500 mm
- Oberkante Holm über Aufstellfläche: 1.136 - 1.216 mm
- Durchmesser Geländerholme: 36 mm
- Höhenverstellbereich: 80 mm
- Länge Ausleger: 1.300 mm
- Geländerpfosten / Ausleger 45 x 25 mm
- Gewichte Abmessungen: 390 x 390 x 93 mm
- Gewichte Höhe gestapelt: 149 mm
Liefern und gemäß Herstellervorgaben fachgerecht
auf geeignetem Flachdachaufbau montieren.

Flachdachgeländer BauderSECUTEC BARRIER F 90
oder Gleichwertig

angebotenes
Produkt:...............................................
.......
Menge: 44,000 m

**2.4.20 Aufflämmungswinkel**
Aufflämmwinkel BARRIER-Z31
Zur Fixierung eines VARIO-Gewichtes BARRIER-V10
oder eines EAP/AIO-VARIO.
Leistungs- und Funktionsanforderungen:
- Material: Aluminium
- Materialdicke: 2 mm
- Abmessung: 200 x 120 x 80 mm.
Einschließlich der erforderlichen Abdichtungsmanschette
liefern und gemäß Herstellervorgaben/Belegungsplan
fachgerecht montieren.
Abdichtungsmaterial: Bitumen
Menge: 28,000 Stck

**2.4.30 Fußleiste**
Fußleiste Geländer BARRIER
Zusätzliche Fußleiste zur Zwischenraumreduzierung von
Knielauf bis Oberkante Dachrand, ergänzend zur
Vorposition, liefern und gemäß Herstellerangaben fachgerecht montieren
Menge: 44,000 m

**2.4.40 Türelement**
Türelement Geländer BARRIER
Türelement, ergänzend zur Vorposition,
liefern und gemäß Herstellerangaben fachgerecht
montieren.
Menge: 1,000 Stck

**2.4.50 Montagedokumentation**
Montagedokumentation Kollektivschutz
Erstellung einer Montagedokumentation gemäß
Herstellervorgabe mit nachfolgenden Mindestinhalten:
- Objekt-Adresse
- Produkte
- Montagefirma / Monteur
- Dachaufsichtsplan
- Fotodokumentation
Eine vollständige Montagedokumentation ist
nach Abschluss der Arbeiten an den Auftraggeber zu
übergeben.
Menge: 1,000 Stck

#### Abschnitt 2.5 Einbauteile

**2.5.10 Schutzplatte für Wartungswege**
Schutzplatte für Wartungswege Schutzplatte für
Wartungswege, mit Rutschsicherung, auf Basis FPO, mit
oberseitiger starker Prägung Leistungs- und
Funktionsanforderung:
- Dicke: 6,0 mm
- Farbe: dunkelgrau
- Plattengröße: 595 x 795 mm
- Gewicht: 4 kg / Platte l
´liefern, auf dem Untergrund lose verlegen und im
Randbereich mit ca. 80-90% Nahtverschluss mit der
Flächenabdichtung thermisch homogen verschweißen.
Alternativ mit Bauder Butylklebeband, 3 Streifen/Platte
verkleben.
Die Platten werden mit ca. 3-5 mm Spalt verlegt.
Verlegebreite: 795 mm
Bauder Verlege breite Walkwaymatte FPO oder
gleichwertig
Menge: 17,000 m

**2.5.20 Dachdurchführung, außenisoliert mit Kanalprofil**
Eckige Dachdurchführung für Flachdach best. aus
vertikalem Kanal mit 50 mm Außenisolierung und
angebautem, abgedichtetem Dachflansch zur Befestigung
an der Dachkonstruktion.
Für Lüftungskanal 400x400
Material: Stahlblech. sendzimirverzinkt

Lieferung auf Dachfläche inkl. Montage

Hersteller: Rokaflex
Bestellnummer: DDEIAF + 400 + 400

oder Gleichwertig

angebotenes
Produkt:...............................................
.......
Menge: 2,000 Stck

**2.5.30 Regenkragen**
Regenkragen für Lüftungskanal 400x400
Der Regenkragen wird oberhalb von eckigen
Dachdurchführungen am Kanal montiert,
Abdichtung durch Dichtungsmasse,
Material: Stahlblech. sendzimirverzinkt

Lieferung auf Dachfläche inkl. Montage

Hersteller: Rokaflex
Bestellnummer: RKE + 400 + 400

oder Gleichwertig

angebotenes
Produkt:...............................................
.......
Menge: 2,000 Stck

**2.5.40 Dachdurchführung DN 75**
Dachdurchführung DN 75 zu Durchführung von
Energieleitungen
Dachtyp: Flachdach
Kategorie: Dachdurchführungs-Set
mit vorkonfektionierter Bitumenmanschette
inklusive: Flexible EPDM-Manschette mit
Edelstahlschellen
Rohrverländerung bei Dämmstoffdick > 194 mm (DN 75)

Lieferung auf Dachfläche inkl. Montage
- Anschluss der Dampfsperre
- Anschluss Dachabdichtung

Freigabe durch TGA Planung

Hersteller: Kloeber
Bestellnummer: KF 6911

oder Gleichwertig

angebotenes
Produkt:...............................................
.......
Menge: 1,000 Stck

**2.5.50 Dachdurchführung DN 125**
Dachdurchführung DN 125 zu Durchführung von
Energieleitungen
Dachtyp: Flachdach
Kategorie: Dachdurchführungs-Set
mit vorkonfektionierter Bitumenmanschette
inklusive: Flexible EPDM-Manschette mit
Edelstahlschellen
Rohrverländerung bei Dämmstoffdick > 235 mm (DN 125)

Lieferung auf Dachfläche inkl. Montage
- Anschluss der Dampfsperre
- Anschluss Dachabdichtung

Freigabe durch TGA Planung

Hersteller: Kloeber
Bestellnummer: KF 6931

oder Gleichwertig

angebotenes
Produkt:...............................................
.......
Menge: 1,000 Stck

**2.5.60 Dunstrohr Flachdach DN 100**
Dunstrohr Flachdach DN 100 Dunstrohr für Schmutzwasser
Be- und Entlüftung, Bestehend aus Dachhaubenkopf aus
Stahlblech mit Spezial-Aluminium-Zinkbeschichtung,
außen und innen pulverbeschichtet mit Regenhaube zur
Abdeckung von Dachdichtungsbahn und Spannband.
Standrohr: doppelwandig mit eingeschlossener
PUR-Isolierung und Flansch mit Mörteleinfüllöffnung.
Rohranschlusslänge: unter Flansch 300 mm zum direkten
Anschluss von HT-Rohr und SML-Rohr. Material: außen
Stahlblech mit Spezial- Aluminium-Zinkbeschichtung,
innen Kunststoffrohr (HT). Qualitätsmerkmale:
korrosions- und UV-beständig. Befestigung:
ausschließlich vom Dach Farbe: schwarz, alternativ auch
in grau erhältlich
Standrohrlänge: ca. 850 mm
Nenngröße: DN 100 Abdichten der Dachdurchführung, in
zwei Ebenen abdichten. inklusive zweiter
Abdichtungsebene liefern und fachgerecht montieren.
Menge: 3,000 Stck

USt %: 19,00
